# Sanierung Brunnenanlage "Wendelinusbrunnen" Bebelsheim
Angebotsaufforderung (GAEB DA XML 3.2, DA83)
Projekt: Wendelinusbrunnen Bebelsheim
Währung: EUR
Auftraggeber: Gemeinde Mandelbachtal, Theo-Carlen-Platz 2, 66399 Mandelbachtal
Erstellt mit: AVAPLAN, AVAPLAN win64bit 25.1.7.4120, 27.08.2026

## Vorbemerkung / Vertragstext
OBJEKTBESCHREIBUNG
Bei dem Objekt handelt es sich um die Sanierung der Brunnenanlage "Wendelinusbrunnen" in 66399 Mandelbachtal-Bebelsheim inkl. der Neugestaltung der umliegenden Außenanlagen (Terrassierung Gelände inkl. Treppenanlagen, Sitzgelegenheiten, Naturstein- und Pflasterbeläge, Grünflächen, Bepflanzung, etc.) im Bereich zwischen Brunnenstraße und Kaiserstraße.

Gegenstand dieser Ausschreibung sind:

01 - Baustelleneinrichtung
02 - Erstellung Außenanlage
    - Erdarbeiten
    - Entwässerungsarbeiten
    - Stahlbetonarbeiten
    - Abdichtungsarbeiten
    - Natursteinarbeiten
    - Oberflächengestaltung
    - Sonstiges
03 - Stundenlohnarbeiten

PLANANLAGEN

Kalkulationsgrundlage bildet die Planvorlage der Ausführungsplanung des Projektes.

## Vorbemerkung / Vertragstext
Hinweistext, geltend für alle Titel / Leistungen des LV

Es wird nochmals darauf hingewiesen, dass Produktanfragen und sonstige Anfragen zwingend ausgefüllt werden müssen.

Alle in den Vorbemerkungen aufgeführte Leistungen,auf welche sich in den Positionen bezogen wird, sind in den Einheitspreis mit einzukalkulieren.

Für Kalkulation und Ausführung gelten:

- die Bestimmungen dieses Leistungsverzeichnisses,
- die beigefügten Anlagen
- die allgemeinen technischen Vertragsbedingungen für Bauleistungen der VOB Teil C
- die einschlägigen Normen soweit sie die Leistungen betreffen
- bauaufsichtlich eingeführte Richtlinien,
- die allgemeinen und besonderen behördlichen Auflagen und Richtlinien
  (z.B. Gesundheitsamt, Bauaufsicht, Feuerwehr,  usw.)
- Verbandsrichtlinien, Hersteller- und Verarbeitungsrichtlinien der
  Bauteil- und  Werkstoffhersteller,
- die anerkannten Regeln der Technik
- Unfallverhütungsvorschriften, baupolizeiliche Vorschriften
- Der Auftragnehmer haftet für die Einhaltung der bau- und gewerbepolizeilichen
  sowie Unfallverhütungsvorschriften.
- Die Vorschriften der Baugenossenschaften sowie TÜV, GUV, VDE, VDI usw.

Alle vorgenannten Punkte finden in der jeweils gültigen Fassung Verwendung, einschließlich der Änderungen, Berichtigungen und Beiblätter.

Sicherung des Verkehrs
Der AN ist zur sofortigen Beseitigung von Verschmutzungen öffentlicher und nicht öffentlicher Straßen und Gehwege, die durch Fahrzeuge des AN oder seiner Lieferanten entstehen, verpflichtet.

Anforderungen an Baustelleneinrichtung und Entsorgung
Die Baustelleneinrichtung ist gem. den Vorschriften der Bauberufsgenossenschaft herzustellen.
Die Einhaltung der Vorschriften insbesondere die Erfüllung der Vorgaben
- des Arbeitsschutzgesetzes
- der Arbeitsstättenverordnung
- der Arbeitsstättenrichtlinie
ist vertragliche Pflicht des Auftragnehmers.

Entsorgung von Abfallstoffen
Die Entsorgung von Stoffen aus dem Bereich des Auftragnehmers hat gem. den geltenden entsorgungsrechtlichen Vorschriften zu erfolgen.
Soweit für die beschriebenen Arbeiten die Stellung von Abfall- und Entsorgungscontainern notwendig ist, ist die Stellung der Container in die Einheitspreise einzukalkulieren.
Die Trennung der Abfallstoffe hat sortenrein zu erfolgen.
Es sind grundsätzlich abschließbare Container zu verwenden.
Sämtliche anfallenden Abfallstoffe sind vom Auftragnehmer auszubauen, von der Baustelle zu vertragen und in Containern sortenrein, getrennt zu lagern.

Entsorgungsnachweise
Für zu entsorgende Stoffe, die aus der Baustelle gewonnen werden ist auf Verlangen des AG ein Entsorgungsnachweis zu führen und vorzulegen.

Projektleitung und örtliche Bauleitung des AN
Der AN benennt dem AG schriftlich  nach Auftragserteilung seinen verantwortlichen Projektleiter und an der Baustelle den örtlichen Bauleiter. Beide müssen der deutschen Sprache perfekt in Wort und Schrift mächtig sein. Beide dürfen während der Durchführung der Baumaßnahme nur mit Einwilligung des AG ausgetauscht werden. Der örtliche Bauleiter muß während der Ausführung der Arbeiten an der Baustelle anwesend sein.
Er muß ermächtigt sein, verantwortlich für den AN zu handeln sowie Anweisungen und Entscheidungen des AG gem. den vertraglichen Vereinbarungen für den AN entgegenzunehmen.
Der AN ist verpflichtet, Bautagesberichte zu führen und davon der Bauleitung des AG in mit diesem vorababgestimmten Zeitintervallen eine Durchschrift zu übergeben. Die Tagesberichte müssen alle Angaben enthalten, die für die Ausführung der beauftragten Leistungen von Bedeutung sein können (Tagesleistungen, den Namen der anwesenden Handwerker, notwendigen Daten über Witterungsverhältnisse, wichtige Ereignisse bzw. besondere Vorkommnisse). Das Führen des Bautagebuches wird nicht gesondert vergütet. Organisiert durch die Bauleitung des AG werden Baubesprechungen durchgeführt. (Jour-fixe). Die Teilnahme eines verantwortlichen Vertreters des AN (Projektleiter oder örtlicher Bauleiter) an diesen Baubesprechungen ist verpflichtend.
Während der Bauausführung sind die der Ausführung zugrunde liegenden Zeichnungen, Berechnungen und Planunterlagen vom AN an der Baustelle vorzuhalten.

Baustellenzustand
Dem Auftragnehmer obliegt die arbeitstägliche Kontrolle und hieraus ggf. resultierende  allgemeine Baureinigung von Schutt und Abfällen eigener Mitarbeiter/ ggf. Subunternehmer.
Kommt der AN dieser Kontrolle / Reinigung nicht nach, auch nicht nach Aufforderung innerhalb einer angemessenen, ihm gesetzten Frist, so ist der Auftraggeber zur anschließenden Selbstbeseitigung durch Dritte auf Kosten des Auftragnehmers berechtigt.
Restmaterial, Verschnitt, Bruch, Verpackungsmaterial, Strahlmittel und dergleichen sind vom AN arbeitstäglich und kostenfrei zu beseitigen.
Die einschlägigen allgemeinen und kommunalen Vorschriften über die Entsorgung von Sonderabfall sind zu beachten.
Das Einfüllen in Arbeitsräume sowie das Eingraben auf  der Baustelle ist untersagt.
Die Entsorgung von Abfällen, Abbruchmassen und Bauschutt umfasst die Verwertung entsprechend den Vorschriften, Satzungen des Abfallverwertungsbetriebes bzw. der Gemeinde und behördlichen Auflagen.
Das Sortieren, Zwischenlagern und getrennte Laden ist in den Preis einzukalkulieren.

Das gilt entsprechend für die Trennung nach:
- Bauschutt mineralisch sortiert
- Bauschutt mineralisch unsortiert
- Bauschutt (Bauholz)
- Bauschutt (Verpackung)
- Bauschutt (metallischer Schrott)

Der Nachweis über die ordnungsgemäße Entsorgung wird vom AN geführt.
Die fachgerechte Entsorgung von Sondermüll ist dem AG gegenüber nachzuweisen.

Sicherheit auf der Baustelle
Der Auftragnehmer ist verpflichtet, alle Einrichtungen zu beschaffen und alle Vorkehrungen zu treffen, die zur Durchführung der Unfallverhütungsvorschriften oder sonst nach Lage der Verhältnisse zum Schutz der  Beschäftigten erforderlich sind.
Es ist dafür Sorge zu tragen, dass das Personal  regelmäßig unterwiesen wird.
Personen ohne die  erforderlichen Schutzausrüstungen werden von der  Baustelle verwiesen.
Die Aufsicht führende Person wird schriftlich davon in Kenntnis gesetzt.
Die betriebssichere Herstellung, Instandhaltung und Benutzung der Arbeitsplätze, Verkehrswege, Gerüsten, Betriebseinrichtungen, Schutzvorrichtungen usw. ist unbeschadet der zivil- und strafrechtlichen Verantwortlichkeit des Besitzers, Herstellers und  Lieferers.

Bautagebuch
Der Auftragnehmer ist verpflichtet, Bautagebuch zu führen.
Dieses muss der Bauleitung wöchentlich zur Einsicht vorgelegt werden.

Es sind einzutragen:
- Wetter
- Temperatur
- Personalstand
- Geräteeinsatz
- Planeingang
- Arbeitsleistung (mit detaillierter Beschreibung)
- Anweisungen
- Vorkommnisse
- Sonstiges für die  Ausführung der beauftragten Leistungen Bedeutsames
Das vollständige Bautagebuch ist zusammen mit den Revisionsunterlagen am Ende der Ausführung  beim AG einzureichen.

## Vorbemerkung / Vertragstext
Technische Vorbemerkungen

Grenzsteine, die im unmittelbaren Baubereich beseitigt werden müssen, sind sorgfältig auszubauen und an einem von der Bauleitung zu bestimmenden Ort zu lagern. Die Positionierung ist entsprechend zu sichern.
........................................
Der AN ist für die Dauer der Bauzeit bis zur Fertigstellung des Bauvorhabens und Übergabe an den Bauherrn für den Zustand der vorgenannten Flächen und Gebäuden allein verantwortlich.
........................................
Alle anfallenden Schutt- und Müllmengen sind unverzüglich von der Baustelle zu schaffen und abzufahren.
Bauschutt- und Müllentsorgungsgebühren sind einzukalkulieren, siehe allgemeine Vorbemerkungen
........................................
Die komplette Sicherung des Verkehrs im Bereich der Baustelle obliegt dem Auftragnehmer.
........................................
Der Auftragnehmer hat dafür zu sorgen, dass die Baustelle jederzeit sicher begehbar und befahrbar  ist.
Während der Bauzeit anfallendes Tagwasser sowie alle anfallenden Abwässer oder drückendes Wasser sind vom Auftragnehmer in den vorhandenen öffentlichen Abwasserkanal abzuleiten. Die erforderlichen Maßnahmen müssen mit der Stadtentwässerung oder anderen zuständigen Behörden abgesprochen werden.
........................................
Alle im Zusammenhang mit der Baustelleneinrichtung sowie der An- und Abfahrt von Großgeräten und Großelementen erforderlichen Verhandlungen mit Behörden und Anliegern, Miet- und Pachtkosten diesbezüglich außerhalb des Baugeländes gehen zu Lasten des Auftragnehmers.
........................................
Bei Baustellenbeleuchtung befreien Diebstahl und Stromausfall nicht von der Haftpflicht. Die Anweisungen der Verkehrspolizei sind zu beachten. Entsprechende Genehmigungen sind einzuholen.
........................................
Vor Beginn der Arbeiten hat sich der Auftragnehmer über den Verlauf von Leitungen, Kabeln usw. (unter- und überirdisch) zu informieren. Baustellen- und endgültige Anschlüsse müssen grundsätzlich zugänglich bleiben und geschützt werden. Im Zweifel ist vom Auftragnehmer an den Auftraggeber ein Hinweis zu geben, erforderlichenfalls ist eine Festlegung zu treffen.
.......................................
Baustromverteiler müssen mindestens der Schutzart IP 43, die ggf. dazu gehörenden Messeinrichtungen IP 54 entsprechen
........................................
Ist der Auftragnehmer mit der Verkehrssicherung der Baustelle beauftragt, so gehört dazu auch die laufende Kontrolle der Sicherungseinrichtungen. Die zeitlichen Abstände der Kontrollen richten sich nach den örtlichen Gegebenheiten.
........................................
Nicht mehr benötigte Teile der Baustelleneinrichtung sind unverzüglich zu entfernen.
........................................
Der Auftragnehmer ist verpflichtet, die erforderlichen Maßnahmen zum Schutz vor Winterschäden zu treffen. Dazu gehört auch die ggf. erforderliche Kontrolle der Baustelle, insbesondere der Schutz der Messeinrichtungen unabhängig von deren Rechtsträgerschaft.

## Vorbemerkung / Vertragstext
Hinweis zur Kalkulation

Wenn in den nachbenannten Positionen DIN – Normen benannt sind, ist davon auszugehen, dass diese Leistungen nach einem gleichwertigen Regelwerk (“oder gleichwertig“) ausgeführt werden können.

## Los 2 - Neubau
Datum: 24.08.2026
EP-Anteile: Lohn; Material; Geräte; Sonstige; Fremdleistung

### Bereich 1 Baustelleneinrichtung

#### Abschnitt 1.1 Baustelleneinrichtung

*Hinweis: Hinweistext*
Einrichten der Baustelle für sämtliche in der nachfolgenden Leistungsbeschreibung aufgeführten Leistungen aller Titel und deren fach- und termingerechte Abwicklung und Sicherung.
Öffentliche Staßen, welche durch den Baustelllenverkehr beschmutzt werden, sind zu reinigen.
Lager- und Arbeitsflächen sind herzurichten.

**1.1.10 Allgemeine Baustelleneinrichtung**
*** Pauschalposition
Einrichten der Baustelle für sämtliche in der nachfolgenden Leistungsbeschreibung aufgeführten Leistungen aller Titel und deren fach- und termingerechte Abwicklung, mit folgenden einzurechnenden Leistungen, die für das Bauvorhaben gebraucht werden, sowie

- Reinigung der Straßen, die durch den Baustellenverkehr beschmutzt werden, Absperrung der Baustelle gegen das Betreten Unbefugter. Der Auftragnehmer haftet für seine Absperrvorkehrungen auch an den Tagen, an denen auf der Baustelle nicht gearbeitet wird.

- Einsatz und Vorhaltung eines geeigneten LKW-Krans zum Anheben und Abtransport der Brunnenfigur und des Sandstein-Pflanzentrogs. Hierbei sind die Bodenverhältnisse zu berücksichtigen

Vorhalten der o.g. Baustelleneinrichtung für eine Grundeinsatzzeit von vier Wochen.
Menge: 1,000 psch

**1.1.20 Vohalten der allgemeinen Baustelleneinrichtung als Mehr- oder Minderpreis**
Vorhalten der allgemeinen Baustelleneinrichtung, wie zuvor beschrieben,
über die Grundeinsatzzeit von vier Wochen hinaus als Mehr- oder Minderpreis
Menge: 10,000 Wo

**1.1.30 Anfertigung statische Berechnung, Schal- und Bewehrungspläne**
*** Pauschalposition
Anfertigung einer statischen Berechnung sowie den entsprechenden Schal- und Bewehrungsplänen zur Realisierung aller statisch relevanten Arbeiten (Stützwände, Brunnenfigur, Brunnentrog etc.).
Menge: 1,000 psch

### Bereich 2 Erstellung Außenanlage

#### Abschnitt 2.1 Erdarbeiten

*Hinweis: Erdaushub*

**2.1.10 Erdaushub für Außenanlage herstellen, bis h=0,60 m, Massen seitl. lagern**
Erdaushub, Bodenklassen 3-5, profilgerecht abtragen inkl. seitlicher Lagerung,
Abtragtiefe in der Fläche bis ca.0,80m,
zum späteren Wiedereintrag bei der Geländemodellierung
Menge: 25,000 m³

**2.1.20 Erdaushub für Winkelstützwand herstellen, bis h=1,10m, Massen seitl. lagern**
Erdaushub, Bodenklassen 3-5, profilgerecht abtragen inkl. seitlicher Lagerung,
Abtragtiefe in der Fläche bis ca. 2,10m,
zum späteren Wiedereintrag bei der Geländemodellierung
Menge: 80,000 m³

**2.1.30 Erdaushub für Fundamente Brunnen, Sitzbank und Stützmauer herstellen, bis h= 1,00m, Massen seitl. lagern**
Erdaushub, Bodenklassen 3-5, profilgerecht abtragen inkl. seitlicher Lagerung,
Abtragtiefe in der Fläche bis ca. 1,00m,
zum späteren Wiedereintrag bei der Geländemodellierung
Menge: 20,000 m³

**2.1.40 Arbeitsraumverfüllung für Winkelstützwände und Stützmauern mit zu liefernden Massen herstellen**
Lieferung und lagenweises Einbringen einer Arbeitsraumverfüllung im Bereich der Winkelstützwände und Stützmauern mit geeignetem Verfüllmaterial (z.B. Verfüllsand, Kies) und Hinterfüllen von Arbeitsräumen, Verdichtungsgrad gemäß Bodengutachten
Menge: 70,000 m³

**2.1.50 Geländeauffüllung für Außenanlage herstellen, bis h= 1,00m, mit seitl. gelagerten Massen herstellen**
Geländeauffüllung / Geländemodellierung im Bereich der Außenanlage,
gemäß Bodengutachten, bis ca. 1,00m, herstellen,
lagenweise mit seitlich gelagerten Massen (Bodenklasse 3-5) einbringen
Menge: 45,000 m³

**2.1.60 Überschüssige Massen der Kategorie Z0, aufnehmen, abfahren und entsorgen**
Überschüssige Erdaushub-Massen, Bodenklassen 3-5,
aus zuvor genannten Positionen, aufnehmen, abfahren und entsorgen,
Abbruchmaterial ist nicht gefährlich, schadstoffbelastet, Zuordnung Z0 (uneingeschränkter Einbau),
Das Material wird Eigentum des AN,
Aushub abfahren und fachgerecht der Beseitigung (Deponierung) zuführen,
die Gebühren der Ablagerung sowie die laufenden Straßenreinigungen werden vom AN übernommen,
Entsorgungsnachweise sind vorzulegen.
Menge: 65,000 m³

*Hinweis: Kanalgraben*

**2.1.70 Aushub Kanalgraben und Wiederverfüllung nach Verlegung der Leitungen**
Erdaushub, Bodenklassen 3-5, für Graben Abwasserkanal,
profilgerecht abtragen inkl. seitlicher Lagerung und nach Verlegung der Leitungen wieder verfüllen,
Aushubtiefe bis ca. 1,00m,
Sohlenbreite der Gräben ca. 0,5m bis 0,6m
Menge: 20,000 m³

**2.1.80 Füllmaterial in Kanalgraben für Bettung einbauen**
Lieferung und lagenweises Einbringen einer Arbeitsraumverfüllung im Bereich Graben Abwasserkanal mit geeignetem Verfüllmaterial (z.B. Verfüllsand, Kies),
Verdichtungsgrad gemäß Bodengutachten
Menge: 18,000 m³

**2.1.90 Zulage Handaushub, BKL 3-5**
Erdaushub, Bodenklassen 3-5, nach Abtrag des Oberbodens, profilgerecht abtragen,
Zulage durch Arbeiten von Hand / Handausschachtung
Menge: 5,000 m³

*Hinweis: Schotter*

**2.1.100 Geotextil, Robustheitsklasse 3 liefern und vor dem Schottereinbau auslegen**
Geotextilien TL Geotex E-StB,
im Bereich der Aussenanlage einbauen, auf gesamter Aushubsohle,
als Filter-/Trennschicht, Geotextilrobustheitsklasse 3,
nach Merkblatt  FGSV Flächengewicht > 150 g/m²;
Überlappung mind. 50 cm,
abgerechnet wird die abgedeckte Fläche
Menge: 250,000 m²

**2.1.110 Naturschotter 0/56mm als Tragschicht und Frostschutzschicht im Bereich der Außenanlage, d= 30cm, liefern, im Gefälle einbauen und verdichten**
Füllmaterial liefern und einbauen als Unterbau der Außenanlage,
profilgerecht, Gesamtdicke ca. 40cm, lagenweise,
Dicke der Lagen 20cm, Körnung 0/32 bis 0/56,
Feinstkornanteil bis 0,063mm maximal 15%, verdichten,
Verdichtungsgrad der zweiten Lage Dpr > 103%,
geforderter Tragwert EV2 = 150MN/m²,
Einbau nach Verlegung der Entwässerungskanäle.

Die Abrechnung der Position erfolgt in Quadratmeter.
Menge: 110,000 m²

**2.1.120 Naturschotter 0/56mm als Tragschicht und Frostschutzschicht im Bereich der Außenanlage, d= 50cm, liefern, im Gefälle einbauen und verdichten**
Füllmaterial liefern und einbauen als Unterbau der Außenanlage,
profilgerecht, Gesamtdicke ca. 50cm, lagenweise,
Dicke der Lagen 20cm, Körnung 0/32 bis 0/56,
Feinstkornanteil bis 0,063mm maximal 15%, verdichten,
Verdichtungsgrad der zweiten Lage Dpr > 103%,
geforderter Tragwert EV2 = 150MN/m²,
Einbau nach Verlegung der Entwässerungskanäle.

Die Abrechnung der Position erfolgt in Quadratmeter.
Menge: 140,000 m²

**2.1.130 Naturschotter 0/56mm als Unterbau und Frostschutzschicht im Bereich der Treppenanlagen liefern, im Gefälle einbauen und verdichten**
Lieferung Naturschotter 0/56mm,
inkl. profilgerechtes lagenweises Einbringen im Gefälle im Bereich der Treppenanlagen,
mit vom AN zu lieferndem Material,
als Schottertragschicht und Frostschutzschicht,
kapillarbrechende Eigenschaft (z.B. Naturschotter 0/56, Feinkorn < 3%),
Verdichtungsgrad gemäß Bodengutachten, Stärke ca. 50 cm
geforderter Tragwert Ev2 = 150MN/m³,
inkl. anschließender Verdichtung,

Die Abrechnung der Position erfolgt in Kubikmeter.
Menge: 5,000 m³

**2.1.140 Planum herstellen, zul. Abweichung +/-2cm**
Planum herstellen auf der Aushubsohle der Baugrube,
zulässige Abweichung von der Sollhöhe +/-2cm,
Planum "vor Kopf" herstellen.
Menge: 70,000 m²

*Hinweis: Gelände modellieren und Deponierung Bauschutt*

**2.1.150 Gelände modellieren und mit Mutterboden andecken, im Bereich der Grünfläche und Beete, d= 20cm**
Gelände modellieren und mit Mutterboden / Oberboden andecken,
im Bereich der Grünflächen / Rasenflächen und Beete,
Stärke der aufzubringenden Schicht ca. 20cm,
inkl. aller erforderlicher Vorarbeiten
Menge: 80,000 m²

**2.1.160 Bauschutt der Deponierung zuführen Z1.2**
Nicht gefährliche bauseitige Bauabfälle aus Hochbauarbeiten
einschl. Aufnahme in Teilbereichen,
Zuordnung bis Z1.2 nach LAGA,
transportieren und auf zugelassener Deponie fachgerecht entsorgen,
inkl. Wiegekarte, Entsorgungsnachweis und Deponiegebühren,
Abrechnung über von der Bauleitung anerkannte Wiegescheine / Wiegekarten der Deponie,
EWC-Abfallschlüssel:
17 01 01 (Beton)
17 01 02 (Ziegel)
17 01 03 (Fliesen, Ziegel und Keramik)
Menge: 20,000 t

**2.1.170 Bauschutt der Deponierung zuführen Z2.0**
Nicht gefährliche Bauabfälle wie vor beschrieben aufsammeln und entsorgen,
Im Bereich der neuen

jedoch
Zuordnung Z2.0 nach LAGA.
Menge: 40,000 t

#### Abschnitt 2.2 Entwässerungsarbeiten

*Hinweis: Entwässerung Regenwasser*

**2.2.10 Abwasserkanal KG Rohr, PVC-U DN 100, liefern und verlegen**
Kunststoff Grundleitungs Rohr aus PVC U,
Polyvinylchlorid hart, 1. Wahl,
gem. DIN EN 1610 aus PVC-U DIN EN 1401 und DIN 19534,
in Gräben verlegen,
einschl. Abdichten der Steckmuffen mittels Rollring.
Alle Öffnungen der Rohrstränge während der Bauzeit dicht verwahren.
Gefälle 0,5 bis 3%; DN 100,
zur Regenwasserentwässerung, liefern und fachgerecht einbauen
Menge: 38,000 lfdm

**2.2.20 Abwasserkanal KG Abzweig PVC U 45° DN 100, liefern und verlegen**
Kunststoff-Grundleitungsabzweig aus PVC U einbauen, Abgang 45°, DN 100,
passend zu vorgenannten KG Rohren DN100,
gem. DIN EN 1610 aus PVC-U DIN EN 1401 und DIN 19534,
zur Regenwasserentwässerung, liefern und fachgerecht einbauen,
Menge: 8,000 Stck

**2.2.30 Abwasserkanal KG Bogen PVC-U-als Zulage DN 100, liefern und verlegen**
Kunststoff-Grundleitungsbogen PVC U einbauen.
Krümmung in allen handelsüblichen Graden; DN 100.
passend zu vorgenannten KG Rohren DN100,
gem. DIN EN 1610 aus PVC-U DIN EN 1401 und DIN 19534,
zur Regenwasserentwässerung, liefern und fachgerecht einbauen
Menge: 39,000 Stck

**2.2.40 Bodeneinlauf 30 x 30cm, liefern und einbauen**
Bodeneinlauf liefern und fachgrecht an vorgenannte Regenwasserleitungen anschließen,
inkl. Vertiefung für Bodeneinläufe herstellen,
Maße 30 x 30cm,
Abdeckrost Edelstahl,

Angebotenes Fabrikat:___________________________
Menge: 2,000 Stck

**2.2.50 Liefern und Einbauen einer PKW-befahrbaren Entwässerungsrinne inkl. Einlaufkasten**
Entwässerungsrinne aus Polymerbeton (oder gleichwertig) sowie den dazugehörigen System-Einlaufkasten (4 Stück) liefern und fachgerecht nach Herstellervorschrift einbauen.

Technische Spezifikationen Rinne:
- Lichte Weite (NW): 100 mm
- Bauhöhe: ca. 150 mm
- Belastungsklasse: B 125 nach DIN EN 1433 (befahrbar für PKW)
- Rinnenkörper: Ohne Eigengefälle, mit Nut- und Federverbindung zur wasserdichten Verfugung.
- Abdeckung: Stegrost oder Maschenrost aus feuerverzinktem Stahl, arretiert/schraublos arretiert.Technische

Spezifikationen Einlaufkasten:
- Passend zum o.g. Rinnensystem, inkl. herausnehmbarem Schlammeimer (Kunststoff), integriertem Geruchsverschluss und Rohranschlussstutzen (DN 110) an die Grundleitung. Abdeckung analog zur Rinne.

Ausführung:
Herstellen eines tragfähigen Fundaments aus Beton C 12/15 (bzw. C 20/25) mit einer Dicke von mindestens 10 cm und einer seitlichen Betonstützung (Rückenstütze) für Rinne und Kasten gemäß den Einbaurichtlinien des Herstellers.
Inklusive aller Erdarbeiten, Ausschachtungen, Entsorgung des Aushubs, höhen- und fluchtgerechtem Ausrichten sowie dem fachgerechten Anschluss des Einlaufkastens an die bestehende Entwässerungsleitung.
Das angrenzende Pflaster/der Asphalt ist mit einer sauberen Dehnungsfuge anzuarbeiten. Sämtliches Systemzubehör wie Stirnwände und Übergangsstücke ist in die Position einzukalkulieren.

Angebotenes Fabrikat:___________________________
Menge: 11,000 m

**2.2.60 Kanalanschluss an Regenwasserkanal herstellen**
Anschluss der vorgenannten Entwässerungsleitung (KG Rohr DN100- Regenwasser) an vorhandene Regenwasser-Kanalleitung herstellen, einschl. Verbindungsteile
Menge: 2,000 Stck

**2.2.70 Kanalanschluss an Regenwasserschacht herstellen**
Anschluss der vorgenannten Entwässerungsleitung (KG Rohr DN100- Regenwasser) an vorhandenen Regenwasser-Kanalschacht herstellen, einschl. Verbindungsteile
Menge: 1,000 Stck

#### Abschnitt 2.3 Stahlbetonarbeiten

*Hinweis: Beton / Stahlbeton*
Beton /Stahlbeton

**2.3.10 Sauberkeitsschicht C8/10 unter Bodenplatte, d= 5cm**
Herstellen einer Sauberkeitsschicht aus Magerbeton,
unbewehrt unter Gründungsbauteilen,
Normalbeton DIN EN 206-1/ DIN EN 1992-1,
C8/10, unbewehrt, Expositionsklasse: XC0,
Stärke: ca.5,0cm
Menge: 15,000 m²

**2.3.20 PE-Folie, 0,2mm stark, liefern und auf der Sauberkeitsschicht einbauen, Stoßüberlappung ca. 15cm**
Liefern und verlegen einer PE-Folie,
0,2mm stark auf der Sauberkeitsschicht unter der Bodenplatte lt. Planung auslegen,
einschl. Stoßüberlappung von mindestens 15cm (ist in dem angegebenen m²-Preis eingerechnet)
Menge: 15,000 m²

**2.3.30 Schalung für Einzel- und Streifenfundamente, Schalhöhe bis 0,50m**
Raue Schalung für Einzel- und Streifenfundamente, Fundamentplatten, sonstigen Abschalungen, im Gründungsbereich, für alle vorkommenden Arten und Größen.
Schalung nach Wahl des AN,
Schalhöhe bis 0,50m
Menge: 15,000 m²

**2.3.40 Fundamentbeton C 35/45 für Streifenfundamente und Einzelfundamente o.Ä.**
Ortbeton für Fundamente aus Stahlbeton, in verschiedenen Querschnitten auf Sauberkeitsschicht, gegen Erdreich bzw. gegen vorhandene Fundamente betonieren,
Bewehrung und Schalung in gesonderter Position, Beton: C 35/45 WU,
gemäß statischer Berechnung,
in verschiedenen Stärken einbringen, verdichten und eben abziehen,

Schalung wird gesondert berechnet und vergütet
Menge: 8,000 m³

**2.3.50 Fundamentbeton für Treppenanlage C 35/45**
Ortbeton für Treppenanlagen,
Druckfestigkeitsklasse C35/45,
gemäß statischer Berechnung,
in verschiedenen Stärken einbringen, verdichten und eben abziehen,

Schalung wird gesondert berechnet und vergütet
Menge: 3,000 m³

**2.3.60 Fundamentbeton C 12/15 für Winkelstützwände, d= 10cm**
Fundamente aus Stahlbeton, für Winkelstützwände,
in verschiedenen Querschnitten auf Sauberkeitsschicht,
gegen Erdreich bzw. gegen vorhandene Fundamente betonieren,
Bewehrung und Schalung in gesonderter Position, Beton: C35/45 WU,
gemäß statischer Berechnung,
Stärke 10cm, einbringen, verdichten und eben abziehen,
Menge: 40,000 m²

**2.3.70 Einkornmörtel C 16/20 zur Aufnahme des Natursteinbelages**
Einkornmörtel, frost- und ausblühungssicherer, wasserdurchlässig,
Mörtelklasse C 16/20, zur Aufnahme des Natursteinbelages, als drainagefähiger Unterlagsbeton, einbringen, verdichten und eben abziehen,
Menge: 20,000 m²

**2.3.80 Rohrdurchführung aus KG-Rohr DN 100 durch Fundamente, Länge bis 0,50m**
Menge: 2,000 Stck

*Hinweis: Bewehrung*

**2.3.90 Betonstahl Stabstahl (Ortbeton) liefern und verlegen**
Bewehrung aus Betonstabstahl BSt 500S nach DIN 488,
gemäß statischer Berechnung liefern, schneiden, biegen und fachgerecht einbauen.

inkl. aller Anschlusskleineisenteile, Bewehrungsanschlüsse, Schraubanschlüsse, gebogenem Stahl etc.,
inkl. Einklebebewehrung.
Menge: 3,000 t

#### Abschnitt 2.4 Abdichtungsarbeiten

**2.4.10 Fugenabdichtung Winkelstützwand, b= 15-20 cm, aus Bitumenstreifen, herstellen**
Fugenabdichtung der Winkelstützwände in fertiger Arbeit herstellen.
15-20 cm breite Bitumenstreifen an Fugen auf der Außenseite anbringen.
Menge: 35,000 m

#### Abschnitt 2.5 Natursteinarbeiten

*Hinweis: Brunnentrog / Brunnenanlage*

**2.5.10 Mauersteine Meskalith, Langsur-Mesenich Kalkstein liefen und herstellen**
Gespaltene Mauersteine aus Kalkstein unregelmäßig,
Schichthöhen 7,5 / 15,0 / 22,5cm,
Einbindetiefe ca. 20-24 cm,
verschiedene Größen nach Anfall im Werk herstellen und anliefern,
Material: feinkörniger, graugelber bis beigefarbener Kalkstein, Ruhrsandstein (ähnlich Foto)

Zur Herstellung der neuen Brunnenanlage außen, bestehend aus umlaufenden Naturstein-Mauwerkswänden und innenliegendem Naturstein-Figurensockel

Angebotenes Fabrikat:___________________________

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Menge: 12,000 m²

**2.5.20 Mauersteine anpassen und aufmörteln**
*** Pauschalposition
vorgenannte Mauersteine um den Brunnentrog anpassen,
Köpfe bearbeiten und mit Pressfuge aufmörteln
Menge: 1,000 psch

**2.5.30 Mauerabdeckungen für Brunnentrog herstellen und anliefern**
Mauerabdeckungen aus Kalkstein für die neue Brunnentroganlage außen,
herstellen und anliefern,
Maße ca. 40/8cm,
Gesamtlänge laufende Meter Mauerwerkswände Brunnentroganlage ca. 10,00m,
Oberfläche gesägt,
Kanten gefast,
Material analog wie Position 02.05.0010
Menge: 10,000 m

**2.5.40 Mauerabdeckungen anpassen, aufmörteln und verfugen**
*** Pauschalposition
vorgenannte Mauerabdeckungen aus Sandstein um den Brunnentrog anpassen,
Köpfe und Gehrungen bearbeiten,
alles mit Pressfuge aufmörteln und mit mineralischem Mörtel verfugen
Menge: 1,000 psch

*Hinweis: Stützwände und Bank*

**2.5.50 Winkelelement, Winkelstützwand H= 0,5m**
Winkelelemente, Winkelstützwand, liefern und fachgerecht versetzen,
Bauhöhe: ca. 0,50m
Breite: 1,00m, ohne Scheinfuge
Fertigteildicke: 12cm (Kopfbreite)
Lastfall 2
Material: Kiesbeton
Betongüte: C30/37 DIN EN 206-1/DIN 1045-2
Bewehrung: nach statischen Erfordernissen
Kanten: umlaufend gefast
Sichtflächen: glatte Schalung
Farbe: betongrau
Qualität: SB 4
Ausführung: als Winkelsteine
Fugenbreite: 6 mm mit Abstandshalter aus Kunststoff
Vergütung der Fundamente erfolgt nach gesonderter Position,
für eine dauerhafte Ableitung von Sicker- und Stauwasser ist hinter der Stützwand am Fuß des Fundamentes eine ausreichende Drainage auszubilden
Menge: 40,000 m

**2.5.60 Winkelelement, Winkelstützwand H= 1,00m**
Winkelelemente, Winkelstützwand wie in vorgenannter Position beschrieben,
jedoch mit folgenden Maßen:
Bauhöhe: ca. 1,00m
Breite: 1,00m, ohne Scheinfuge
Fertigteildicke: 12cm (Kopfbreite)
Menge: 5,000 m

**2.5.70 Winkelelement, Winkelstützwand H= 1,30m**
Winkelelemente, Winkelstützwand wie in vorgenannter Position beschrieben,
jedoch mit folgenden Maßen:
Bauhöhe: ca. 1,30m
Breite: 1,00m, ohne Scheinfuge
Fertigteildicke: 12cm (Kopfbreite)
Menge: 5,000 m

**2.5.80 Winkelstützwand-Ecke, ca. 90°-Winkel**
Winkelelemente, Winkelstützwand wie in vorgenannter Position beschrieben,
liefern und fachgerecht versetzen,
Im Bereich Abgrenzung Grünfläche zu Pflasterfläche,
jedoch Ausführung als Ecke, mit folgenden Maßen:
Bauhöhe: ca. 0,50m,
Winkel: ca. 90°,
Menge: 4,000 St

**2.5.90 Winkelstützwand-Ecke, ca. 45°-Winkel**
Winkelelemente, Winkelstützwand wie in vorgenannter Position beschrieben,
liefern und fachgerecht versetzen,
Im Bereich Abgrenzung Grünfläche zu Brunnenstraße,
jedoch Ausführung als Ecke, mit folgenden Maßen:
Bauhöhe: ca. 0,50m,
Winkel: ca. 45°,
inkl. Absturzsicherung aus Edelstahl, seitl. an Winkelstützwand angebracht,
Höhe ab OK Winkelstützwand 90 cm
Menge: 2,000 St

**2.5.100 Mauersteine Meskalith, Langsur-Mesenich Kalkstein liefen und herstellen**
Gespaltene Mauersteine aus Kalkstein unregelmäßig,
Schichthöhen 7,5 / 15,0 / 22,5cm,
Einbindetiefe ca. 22,0cm,
verschiedene Größen nach Anfall im Werk herstellen und anliefern,
Material: feinkörniger, graugelber bis beigefarbener Kalkstein, Ruhrsandstein (ähnlich Foto)

Zur Herstellung der neuen Stützwände, außen, sowie zur Herstellung der neuen Mauer aus Naturstein mit Sitzbank und Rückenlehne, außen

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Menge: 30,000 m²

**2.5.110 Mauersteine anpassen und aufmörteln**
*** Pauschalposition
vorgenannte Mauersteine aus Sandstein um den Brunnentrog anpassen,
Köpfe, gebogene Steine und Gehrungen bearbeiten,
alles mit Pressfuge aufmörteln und mit mineralischem Mörtel verfugen
Menge: 1,000 psch

**2.5.120 Gerade Mauerabdeckungen herstellen und anliefern**
Gerade Mauerabdeckungen aus Kalkstein herstellen und anliefern,
Maße ca. 50/8cm,

Oberfläche gesägt,
Kanten gefast,
Material analog wie Position 02.05.0100
Menge: 40,000 m

**2.5.130 Gerade Mauerabdeckungen anpassen, aufmörteln und verfugen**
*** Pauschalposition
vorgenannte Mauerabdeckungen aus Sandstein anpassen,
Köpfe, Gehrungen und gebogene Steine entsprechend bearbeiten,
anpassen, Köpfe, Gehrungen und gebogene Steine entsprechend bearbeiten,
alles mit Pressfuge aufmörteln und mit mineralischem Mörtel verfugen
Menge: 1,000 psch

#### Abschnitt 2.6 Oberflächengestaltung

*Hinweis: Pflasterflächen Kaiserstraße*

**2.6.10 Rechteck-Betonsteinpflaster, z.B. 20/10/8cm, liefern und verlegen**
Betonsteinpflaster gemäß DIN 18501 liefern und auf der Ausgleichsschicht mit einer Fuge von 3-5 mm gemäß DIN 18318 verlegen.
Die Fugen sind vor und nach dem Abrütteln mit kornabgestuften Brechsand 0/2 zu verfüllen. Das Abrütteln erfolgt mit einem Flächenrüttler oder mit einem Gummi-Rollenrüttler,
Steinformat: z.B. 20/10/8cm,
Oberfläche: betongrau, gestrahlte Ausführung,
Verlegung: Maurerverband
Menge: 80,000 m²

**2.6.20 Zulage für das Schneiden des Betonsteinpflasters in Randbereichen**
Zulage zu dem in vorgenannter Position beschriebenen Betonsteinpflaster,
Schneiden des Betonsteinpflasters in Randbereichen
Menge: 65,000 m

*Hinweis: Pflasterflächen Brunnen*

**2.6.30 Betonsteinpflaster als Alstadtpflaster, liefern und verlegen**
Betonsteinpflaster als Alstadtpflaster gemäß DIN 18501 liefern und auf der Ausgleichsschicht mit einer Fuge von 3-5 mm gemäß DIN 18318 verlegen.
Die Fugen sind vor und nach dem Abrütteln mit kornabgestuften Brechsand 0/2 zu verfüllen. Das Abrütteln erfolgt mit einem Flächenrüttler oder mit einem Gummi-Rollenrüttler,
Steinformat: z.B. 12,3x16,5x8cm,
Oberfläche: muschelkalk nuanciert, gestrahlte Ausführung,
Verlegung: Maurerverband
Menge: 70,000 m²

**2.6.40 Zulage für das Schneiden des Betonsteinpflasters in Randbereichen**
Zulage zu dem in vorgenannter Position beschriebenen Betonsteinpflaster,
Schneiden des Betonsteinpflasters in Randbereichen
Menge: 75,000 m

*Hinweis: Pflasterflächen Brunnenstraße*

**2.6.50 Betonsteinpflaster als Alstadtpflaster, Brunnenstraße, liefern und verlegen**
Liefern und Herstellen einer Pflasterdecke aus Betonpflastersteinen als Alstadtpflaster nach DIN EN 1338 und DIN 18318 für eine mäßig befahrene Verkehrsfläche (Nebenstraße).

Pflasterstein: Dicke 10 cm, Format 20/10 cm (oder Systemmaß), mit Vorsatzschicht und Verschiebesicherung (Abstandhalter), Farbe: muschelkalk nuanciert.
Verband: Maurerverband für Fahrbahnen.
Bettung: 3 bis 5 cm ungebundene Pflasterbettung aus Brechsand-Splitt-Gemisch 0/5 mm.
Fugen: Gleichmäßig 3 bis 5 mm breit, hohlraumfrei verfüllt mit kornabgestuftem Fugenmaterial 0/2 mm oder 0/5 mm, eingeschlämmt und sauber abgefegt.
Ausführung: Auf profilgerechter, bauseitiger Tragschicht verlegen, Fläche mit plattengeschütztem Rüttler standfest einrütteln und nachfugen.

Steinformat: z.B. 20/10/8cm,
Oberfläche: muschelkalk nuanciert, gestrahlte Ausführung,
Verlegung: Maurerverband
Menge: 60,000 m²

**2.6.60 Zulage für das Schneiden des Betonsteinpflasters in Randbereichen**
Zulage zu dem in vorgenannter Position beschriebenen Betonsteinpflaster,
Schneiden des Betonsteinpflasters in Randbereichen
Menge: 30,000 m

*Hinweis: Treppen*

**2.6.70 Blockstufen anliefern und versetzen 100/40/20 cm**
Blockstufe, maschinell hergestellt, alle Sichtkanten gefast,
Blockstufen Köpfe unbearbeitet
Länge: 100cm
Breite:  40cm
Höhe:  20cm
Farbe: grau
Material : durchgängig aus hochfester Quarzkörnung
Oberfläche: Bewertungsgruppe R13 (nach DIN 51130)
USRV (bezogen auf DIN EN 1338/1339:2003): > 60,0
Festigkeitsklasse: C50/60

liefern und höhen- und fluchtgerecht
mit ca. 1% Gefälle fachgerecht auf fertigen Unterbau verlegen
Menge: 14,000 St

**2.6.80 Blockstufen anliefern und versetzen 50/40/20 cm**
Blockstufe, maschinell hergestellt, alle Sichtkanten gefast,
Blockstufen Köpfe unbearbeitet
Länge:  50cm
Breite:  40cm
Höhe:  20cm
Farbe: grau
Material : durchgängig aus hochfester Quarzkörnung
Oberfläche: Bewertungsgruppe R13 (nach DIN 51130)
USRV (bezogen auf DIN EN 1338/1339:2003): > 60,0
Festigkeitsklasse: C50/60

liefern und höhen- und fluchtgerecht
mit ca. 1% Gefälle fachgerecht auf fertigen Unterbau verlegen
Menge: 10,000 St

**2.6.90 Noppenplatte d = 35 mm**
Liefern und Verlegen von Bodenindikatoren
gem. DIN 32984 – Bodenindikatoren im öffentlichen Verkehrsraum
bestehend aus einschichtigem (homogenem) Hochleistungsfaserbeton gem. DIN 18500-1
Abriebwiderstand Härteklasse 1
Erhöhter Widerstand gegen Frost- und Tausalzbeanspruchung
Rutschhemmung R 12

Die Platten sind entsprechend dem beschriebenen Verlegemuster auf einer Bettung aus Edelbrechsand-Splitt Gemisch der Körnung 0 - 4 mm in 30 - 50 mm Dicke hammerfest zu versetzen. Fugen vollständig mit Edelbrechsand-Splitt Gemisch der Körnung 0 - 4 mm füllen.
Die DIN 18318, die ZTV Pflaster-StB 06 und die Broschüre „Dauerhafte Verkehrsflächen mit Betonpflastersteinen“ des Betonverbands SLG sind zu beachten.

Noppenanzahl 32, Anordnung diagonal,Durchmesser d = 35 mm
Oberfläche Kugelkalottennoppen mit Rändelstruktur,
Farbe weiß

Rastermaß: 30 x 30 cm
Basisdicke: 8 cm
Menge: 2,000 m²

*Hinweis: Befestigter Splitbelag*
Pflasterflächen Brunnenstraße

**2.6.100 Herstellung einer wassergebundenen Wegedecke (ungebundene Deckschicht)**
Liefern, Einbauen und Verdichten einer wassergebundenen Wegedecke aus gebrochenem Naturstein-Material auf einer bauseits vorhandenen, tragfähigen und profilgerecht hergestellten Schottertragschicht, gemäß DIN 18318 und den ZTV Wegebau.
Der Einbau erfolgt im Planum mit einem vertikalen und horizontalen Profil mit einem Quergefälle von mindestens 2,5 % bis 3,0 % zur Gewährleistung des schadlosen Oberflächenwasserabflusses.
Der Aufbau gliedert sich in folgende Teilleistungen:
1. Dynamische Schicht (Zwischenschicht):
Material: Naturstein-Brechsand-Splitt-Gemisch.
Körnung: z. B. 0/11 mm oder 0/16 mm (kornstabil und hohlraumreich zur Wasserspeicherung).
Einbaustärke: ca. 5 cm bis 6 cm im losen Zustand, einzubauen und zu verdichten (statisch/dynamisch) auf eine profilgerechte Schichtdicke von 4 cm im fertigen Zustand.
2. Deckschicht (Oberfläche):
Material: Edelbrechsand-Splitt-Gemisch aus natürlichem Festgestein (z. B. Granit, Basalt, Grauwacke oder Kalkstein – Farbe nach Wahl des Auftraggebers vor Ausführung).
Körnung: 0/5 mm oder 0/8 mm mit hohem Feinkornanteil zur optimalen Bindung ohne chemische Zusätze.
Einbaustärke: ca. 4 cm im losen Zustand, profilgerecht aufzutragen, unter Zugabe von Wasser (erdbefeuchtet) mittels Walze (ohne Vibration) hohlraumarm auf eine Schichtdicke von 3 cm im fertigen Zustand zu verdichten.
Besondere Anforderungen:
Die fertige Oberfläche muss ebenflächig, standfest, kornstabil und vollständig wasserdurchlässig sein.
Anschlüsse an bestehende Bauteile, Einfassungen (z. B. Großpflasterzeilen oder Stahlbänder) und Einbauten sind niveaugleich und sauber anzuarbeiten.
Das Material muss frei von bauschädlichen Salzen, Verunreinigungen und Recycling-Anteilen sein.
Der Auftragnehmer hat vor Beginn der Arbeiten Materialproben und Kornverteilungskurven des Herstellers zur Freigabe vorzulegen.
Abrechnung erfolgt nach tatsächlichem Aufmaß der fertigen Oberfläche.
Menge: 40,000 m²

*Hinweis: Randeinfassungen*

**2.6.110 Betonrandsteine 8/30cm, Farbe grau, als Begrenzung der Verbundsteinflächen liefern und versetzen**
Betonrandsteine als Einfassung der Wege / Zufahrten liefern und einbauen,
einschl. Unter- und  Rückenbeton höhengerecht versetzen,
Format:
Länge: 100cm
Breite:  8cm
Höhe:  30cm
Oberfläche: betongrau,
Kanten gefast,
OK Randstein +5cm über OK Pflasterfächen
Menge: 65,000 m

**2.6.120 Bordsteinen in Brunnenstraße und Kaiserstraße, liefern und versetzen**
Bordstein, Tiefbord aus Beton,
Längskante gefast,
Format:
Länge: 100cm
Breite:  5cm
Höhe:  25cm

liefern und fachgerecht versetzen im Bereich Brunnenstraße und Kaiserstraße,
Versetzen in Unter- und Rückenbeton,
Gesamtlänge laufende Meter Bordsteine ca. 35,00m,
Menge: 35,000 m

**2.6.130 Rinnenplatten in Brunnenstraße und Kaiserstraße, liefern und versetzen**
Rinnenplatten aus Beton, leicht gefast,
zum Bau von Entwässerungsrinnen mit trapezförmig abgeschrägter
Oberfläche und profilierter Unterseite

Format:
Länge:  30cm
Breite:  30cm
Höhe:  10-12cm

liefern und fachgerecht versetzen im Bereich Brunnenstraße und Kaiserstraße,
Versetzen in Unterbeton,
Gesamtlänge laufende Meter Bordsteine ca. 71,00m,
Menge: 95,000 m

**2.6.140 Sinkkasten versetzen**
Straßenablauf aus Guss versetzen und anpassen Straßenablauf (Sinkkasten/Hofeinlauf) aus Guss im Zuge von Umbau- oder Sanierungsmaßnahmen fachgerecht ausbauen, seitlich versetzen und an die bestehende oder geänderte Trassierung der Entwässerungsleitung anpassen.Der Leistungsumfang beinhaltet folgende Einzelarbeiten:
- Aufbrechen der vorhandenen Befestigung (Asphalt, Pflaster oder Beton) im Arbeitsbereich.
- Aushub des erforderlichen Rohrgrabens und der Baugrube für den Ablauf, einschließlich seitlicher Lagerung oder Abtransport des anfallenden Bodens.
- Vorsichtiger Ausbau des vorhandenen Guss-Aufsatzes (Rost und Rahmen) sowie der Betonteile (Schachtringe, Schlammeimer) zur Wiederverwendung. Nicht wiederverwendbare Teile sind fachgerecht zu entsorgen und durch gleichwertiges Material zu ersetzen (Abrechnung von Neumaterial über separate Position oder nach Absprache).
- Herstellen des neuen Fundaments (Auflager) aus Beton bzw. einer tragfähigen Schotterschicht.
- Versetzen des Ablaufkörpers in der neuen Achse/Position, höhen- und fluchtgerecht zum künftigen Oberflächenniveau.
- Anschluss an das Kanalnetz mittels neuer Rohre/Formstücke (z.B. KG- oder PP-Rohr DN 150) inkl. fachgerechtem Anschluss an die bestehende Grundleitung.
- Verfüllen und Verdichten der Baugrube in Lagen mit frostsicherem Material (z.B. Schottertragschicht 0/32), um spätere Setzungen zu vermeiden.
- Anarbeiten des Oberbelags (Pflaster- bzw. Asphaltanschluss) direkt an den Gussrahmen, bündig zur umgebenden Verkehrsfläche.

Alle Arbeiten verstehen sich inklusive Liefern aller benötigten Klein-, Dicht- und Verbindungsmaterialien, der Gerätegestellung sowie der fachgerechten Entsorgung von nicht mehr benötigtem Aushub- und

Vesetzdistanz: bis ca. 1,50 m von der alten Position entfernt.
Menge: 2,000 St

*Hinweis: Asphaltarbeiten*

**2.6.150 Asphaltdecke herstellen inkl. Unterbau und Anpassung an bestehende Asphaltdecke**
Asphaltdecke herstellen inkl. Unterbau und Anpassung / Beiarbeiten an bestehende Asphaltdecke,
inkl. Frostschutzschicht, Tragschicht, Haftkleber und Deckschicht,
Gesamtfläche ca. 55,00m²
Menge: 30,000 m²

**2.6.160 Zulage zu Asphaltarbeiten für Handeinbau**
*** Pauschalposition
Zulage zu vorgenannter Position Asphaltarbeiten für Handeinbau
Menge: 1,000 psch

*Hinweis: Instandsetzungsarbeiten*

**2.6.170 Anarbeiten des vorhandenen Oberflächenbelages wie z.B. Kopfsteinpflaster an neue Oberflächenbeläge**
Anarbeiten des vorhandenen Oberflächenbelages wie z.B. Kopfsteinpflaster und Polygonalplatten an die neue verlegten Oberflächenbeläge,
Gesamtlänge laufende Meter Bordsteine ca. 70,00m,
Menge: 70,000 m

#### Abschnitt 2.7 Sonstiges

*Hinweis: Honorararbeiten*

**2.7.10 Bestandsaufnahme an benachbarten Stützmauern bzw. Grundstücken durchführen**
*** Pauschalposition
Menge: 1,000 psch

### Bereich 3 Stundenlohnarbeiten

**3.10 Lohnstunden Facharbeiter**
Lohnstunden eines Facharbeiters,
jedoch nur auf ausdrücklicher Anordnung durch die Bauleitung,
einschl. sämtlicher Aufwendungen, tägliche Rapportierung,
Wege- und Fahrtkosten, Lohn- und Gehaltsnebenkosten,
Zuschläge, lohngebundene und lohnabhängige Kosten,
sonstige Sozialkosten, Gemeinkosten, Wagnis und Gewinn
Menge: 20,000 h

**3.20 Lohnstunden Helfer**
Leistung wie in Position Facharbeiter in vollem Wortlaut beschrieben, jedoch für Helfer
Menge: 20,000 h

**3.30 Gestellung eines LKW-Kipper, ca. 5 t Nutzlast**
Stundenlohnarbeiten durch Lastkraftwagen einschl. Fahrer auf Anordnung des AG ausführen. LKW-Kipper, ca. 5 t Nutzlast
Menge: 5,000 h

**3.40 Gestellung eines Lieferwagens**
Stundenlohnarbeiten durch Lieferwagens einschl. Fahrer auf Anordnung des AG ausführen. Kleintransporter, ca. 1,5 t Nutzlast
Menge: 5,000 h

**3.50 Gestellung eines Radladers**
Stundenlohnarbeiten durch Baugeräte einschl. Fahrer auf Anordnung des AG ausführen. Radlader, luftbereift, bis 45 kW
Menge: 5,000 h

**3.60 Gestellung eines Bagger**
Stundenlohnarbeiten durch Baugeräte einschl. Fahrer auf Anordnung des AG ausführen. Hydraulikbagger mit Grabenlöffel, Fahrwerk mit Bereifung, Einsatzgewicht ca. 10 to, Löffelinhalt bis 1,0 m³.
Menge: 5,000 h

**3.70 Gestellung von Kleingeräten**
Stundenlohnarbeiten durch Baugeräte einschl. Bedienung auf Anordnung des AG ausführen.
Gestellung von Kleingeräten
Menge: 5,000 h
